# Teula solar fotovoltaica plana

- Propietat de l'arxiu: CYPE Ingenieros S.A.
- Format: FIEBDC-3/2016
- Programa: Generador de preus de la construcció. CYPE Ingenieros, S.A.
- Data: 14/07/2022
- Divisa: EUR
- Costos indirectes: 3 %
- IVA: 21 %

## Q Cobertes

### QU Components de cobertes inclinades

#### QUF De teules solars fotovoltaiques

**QUF005** U Teula solar fotovoltaica plana.
Teula solar fotovoltaica plana de cèl·lules de silici monocristal·lí, color negre, model SI-ESF-M-BIPV-TL-F-M158-8H "SOLAR INNOVA", potència màxima (Wp) 45 W, tensió a màxima potència (Vmp) 4,68 V, intensitat a màxima potència (Imp) 9,7 A, tensió en circuit obert (Voc) 5,42 V, intensitat de curtcircuit (Isc) 10,18 A, eficiència 15,7%, 8 cèl·lules de 158x158 mm, vidre exterior trempat de 4 mm d'espessor, capa adhesiva de butiral de polivinil (PVB), capa posterior de vidre trempat de 4 mm d'espessor, temperatura de treball -40°C fins 85°C, dimensions 705x410x9 mm, resistència a la càrrega del vent 245 kg/m², resistència a la càrrega de la neu 551 kg/m², pes 6,67 kg, amb caixa de connexions amb díodes, cables polaritzats de 4 mm² de secció i 450 mm de longitud i connectors MC4. Inclús accessoris de muntatge i material de connexionat elèctric.
Inclou: Col·locació i fixació. Connexionat i comprovació del seu correcte funcionament.
Criteri d'amidament de projecte: Nombre d'unitats previstes, segons documentació gràfica de Projecte.
Criteri de mesura d'obra: Es mesurarà el nombre d'unitats realment executades segons especificacions de Projecte.

| Codi | Ut | Descripció | Rendiment | Preu | Import |
|---|---|---|---|---|---|
| mt35sol101ka | U | Teula solar fotovoltaica plana de cèl·lules de silici monocristal·lí, color negre, model SI-ESF-M-BIPV-TL-F-M158-8H "SOLAR INNOVA", potència màxima (Wp) 45 W, tensió a màxima potència (Vmp) 4,68 V, intensitat a màxima potència (Imp) 9,7 A, tensió en circuit obert (Voc) 5,42 V, intensitat de curtcircuit (Isc) 10,18 A, eficiència 15,7%, 8 cèl·lules de 158x158 mm, vidre exterior trempat de 4 mm d'espessor, capa adhesiva de butiral de polivinil (PVB), capa posterior de vidre trempat de 4 mm d'espessor, temperatura de treball -40°C fins 85°C, dimensions 705x410x9 mm, resistència a la càrrega del vent 245 kg/m², resistència a la càrrega de la neu 551 kg/m², pes 6,67 kg, amb caixa de connexions amb díodes, cables polaritzats de 4 mm² de secció i 450 mm de longitud i connectors MC4. (material) | 1 | 54 | 54.000 |
| mo009 | h | Oficial 1ª instal·lador de captadors solars. (mà d'obra) | 0.24 | 26.41 | 6.338 |
| mo108 | h | Ajudant instal·lador de captadors solars. (mà d'obra) | 0.24 | 22.7 | 5.448 |
| % | % | Costos directes complementaris | 2 % | 65.786 | 1.316 |
|  |  | Costos directes |  |  | 67.102 |
