# Fanal solar

- Propietat de l'arxiu: CYPE Ingenieros S.A.
- Format: FIEBDC-3/2016
- Programa: Generador de preus de la construcció. CYPE Ingenieros, S.A.
- Data: 14/07/2022
- Divisa: EUR
- Costos indirectes: 3 %
- IVA: 21 %

## U Urbanització interior de la parcel·la

### UI Il·luminació exterior

#### UIS Lluminàries solars

**UIS010** U Fanal solar.
Fanal solar amb distribució de llum radialment asimètrica, model SI-ESF-L-Modern-20 W "SOLAR INNOVA", composta per columna d'acer zincat amb placa d'ancoratge; braç d'acer zincat; caixa d'acer galvanitzat amb recobriment de plàstic; mòdul solar fotovoltaic, potència màxima (Wp) 70 W, amb caixa de connexions amb díodes, cables i connectors; lluminària rectangular d'alumini i acer inoxidable, amb llum LED d'alta brillantor, potència màxima 20 W, eficiència lluminosa 110 lumens/W, sensibilitat lumínica 15 lux; bateria d'ions de liti, tensió 12 V, capacitat 54 Ah, temperatura de treball entre -25°C i 75°C i sistema de regulació i control en caixa estanca, amb interruptor crepuscular i temporitzador, temps d'encesa al 100% durant 4 hores/dia, temps d'encesa al 50% durant 6 hores/dia i autonomia màxima sense càrrega 3 dies.
Criteri de valoració econòmica: El preu no inclou l'excavació de la fonamentació ni la formació de la fonamentació.
Inclou: Replanteig. Muntatge, connexionat i comprovació del seu correcte funcionament.
Criteri d'amidament de projecte: Nombre d'unitats previstes, segons documentació gràfica de Projecte.
Criteri de mesura d'obra: Es mesurarà el nombre d'unitats realment executades segons especificacions de Projecte.

| Codi | Ut | Descripció | Rendiment | Preu | Import |
|---|---|---|---|---|---|
| mt34sol015ua | U | Fanal solar amb distribució de llum radialment asimètrica, model SI-ESF-L-Modern-20 W "SOLAR INNOVA", composta per columna d'acer zincat amb placa d'ancoratge; braç d'acer zincat; caixa d'acer galvanitzat amb recobriment de plàstic; mòdul solar fotovoltaic, potència màxima (Wp) 70 W, amb caixa de connexions amb díodes, cables i connectors; lluminària rectangular d'alumini i acer inoxidable, amb llum LED d'alta brillantor, potència màxima 20 W, eficiència lluminosa 110 lumens/W, sensibilitat lumínica 15 lux; bateria d'ions de liti, tensió 12 V, capacitat 54 Ah, temperatura de treball entre -25°C i 75°C i sistema de regulació i control en caixa estanca, amb interruptor crepuscular i temporitzador, temps d'encesa al 100% durant 4 hores/dia, temps d'encesa al 50% durant 6 hores/dia i autonomia màxima sense càrrega 3 dies. (material) | 1 | 1100 | 1100.000 |
| mq04cag010c | h | Camió amb grua de fins a 12 t. (maquinària) | 0.58 | 65.58 | 38.036 |
| mo003 | h | Oficial 1ª electricista. (mà d'obra) | 0.626 | 26.41 | 16.533 |
| mo102 | h | Ajudant electricista. (mà d'obra) | 0.626 | 22.7 | 14.210 |
| % | % | Costos directes complementaris | 2 % | 1168.779 | 23.376 |
|  |  | Costos directes |  |  | 1192.155 |

## Recursos

**mt34sol015ua** U Fanal solar amb distribució de llum radialment asimètrica
Dades tècniques: Cost energètic 115.056 MJ; Emissió de CO2 6.976 kg
Residus:
- embalatge: re170203 Plàstic. (component de residu); rendiment 0.201 kg; Codi LER 17 02 03; Massa de l'element 1 kg; Volum 0.001667 m3
- embalatge: re170604 Materials d'aïllament diferents dels especificats en els codis 17 06 01 i 17 06 03. (component de residu); rendiment 0.038 kg; Codi LER 17 06 04; Massa de l'element 1 kg; Volum 0.001667 m3
